# Hydraulischer Abgleich Hamburg, Essen
Angebotsaufforderung (GAEB 90, DA83)
Währung: EUR

## Zusätzlicher Text
A) Allgemeine Vorbemerkungen für Einheitspreisabkommen (EPA) und
Leistungsverzeichnisse (LV)

A1) Allgemeines:

In den Positionen dieses Leistungsverzeichnisses sind
Arbeiten im Zuge von Einzelmodernisierungen in Leerwohnungen
beschrieben.

Dem Einheitspreisabkommen liegen die "Zusätzliche Vertragsbedingungen
für die Ausführung von
Bauleistungen (Z-VOB/B)" der Covivio Immobilien GmbH, Stand Januar 2022,
zugrunde. Für sich auf dieses S-EPA beziehende Einzelaufträge
(Leistungsabrufe) gelten die Vertragsbedingungen in jedem Einzelfall als
vereinbart. Sofern zukünftig als Ersatz für die aktuell gültigen Z-VOB/B
Stand Januar 2022 mit dem Auftragnehmer (AN) neue Z-VOB/B vereinbart
werden, gelten für nach Gültigkeitsbeginn die neuen Z-VOB/B beauftragte
Leistungen ausschließlich die neuen Z-VOB/B.

Für nach diesem "Schrumpf-Einheitspreisabkommen" ausgeführte Leistungen
gelten, ergänzend zur den
jeweiligen Leistungsbeschreibungen der einzelnen Positionen, bei evtl.
Widersprüchen in nachfolgend
genannter Reihenfolge, folgende Bedingungen:

1. diese ""Allgemeine Vorbemerkungen für
Schrumpf-Einheitspreisabkommen"" (A)
2. die sich anschließenden ""Allgemeine technische Vorbemerkungen"" (B)
3. die sich anschließenden ""Besondere technische Vorbemerkungen"" (für
dieses Gewerk) (C)
4. die ""Zusätzliche Vertragsbedingungen für die Ausführung von
Bauleistungen Z-VOB/B""
5. Baustellenordnung der Immeo=Wohnen in der jeweils gültigen Fassung

Mit Unterzeichnung des S-EPA erklärt der AN, dass von ihm sämtliche
gesetzlichen, behördlichen und
berufgenossenschaftlichen Auflagen erfüllt werden, die zur Ausführung
der im S-EPA beschriebenen Leistungen erforderlich sind.

Es dürfen nur solche Materialien verwendet werden, über die der
Auftragsnehmer das uneingeschränkte
Eigentumsrecht besitzt und die vollkommen frei von Rechten Dritter sind.

Für die Ausführung der Arbeiten ist Fachpersonal in ausreichender Zahl
einzusetzen.
Hierbei ist darauf zu achten, dass für die Ausführung sämtlicher
Arbeiten unsere Baustellenordnung in der
jeweils gültigen Fassung zu beachten ist, die dem ausführenden
Fachpersonal in geeigneter Form zur
Kenntnis zu geben ist.

A2) Kundendienst:

Die  Arbeiten werden in bewohnten Häusern ausgeführt.
Modernisierungsmaßnahmen in bewohnten Häusern verlangen vom
Auftragsnehmer eine hohe Sensibilität. Mit Rücksicht auf die
berechtigten Bedürfnisse unserer
Mieter sind daher Lärm- und schmutzintensive Arbeiten auf ein Mindestmaß
zu reduzieren.

Der Auftraggeber (AG) erwartet vom AN darüber hinaus tatkräftige
Unterstützung bei den Bemühungen,
berechtigten Mieterwünschen zu entsprechen. Dazu gehören insbesondere
folgende Verpflichtungen:

1) Alle Handwerker/Mitarbeiter des AN haben die Verpflichtung, unseren
Kunden (Mietern) höflich und  hilfsbereit zu begegnen. Das Verhalten des
AN ist mitbestimmend für das Bild des Mieters/Kunden über
unsere Gesellschaft. Dementsprechend ist für den AN neben der
ordnungsgemäßen Durchführung seiner
Arbeiten die Kundenzufriedenheit besonderes Ziel seiner Tätigkeit.

2)  Möbel und sonstiges Mietereigentum, Bodenflächen und angrenzende
Bauteile etc. im Bereich der auszuführenden Arbeiten sind durch Folie,
evtl.Schaltafeln oder Ähnliches zu schützen. Die Arbeitsstelle, aber
insbesondere such verschmutzte Gemeinschaftseinrichtungen, wie
Treppenhäuser, Kellerzugänge oder Außenanlagen, sind jeden Tag zu
reinigen und bei Beendigung der täglichen Arbeiten
im ordnungsgemäßen Zustand zu hinterlassen.

A3) Preise:

Die, für die Ausführung von Leistungen nach diesem S-EPA, hier
festgeschriebenen Preise gelten für
Arbeiten im Zuge von Einzelmodernisierungen in Leerwohnungen. Preisbasis
für die Modernisierung nach diesem S-EPA ist 1 Wohneinheit. Der AG
behält sich vor, bei einer Paketvergabe über einen Nachlass zu
verhandeln.

In den Einheitspreisen sind sämtliche Kosten, wie Lohn-, Material- und
Nebenkosten enthalten,
insbesondere auch:

1)  Koordination / Terminabsprache(n) mit unseren Technischen
Objektmanager/innen, bzw. Bauleiter/innen
sowie unseren kfm. Objektbetreuer/innen bzw. Kundenbetreuer/innen und
ggf. auch mit unseren Mietern.

2) Sämtliche Fahrt- und Transportkosten,

3) Sämtliche tariflichen Zulagen wie z.B. Schmutz- und Staubzulagen,
Zulagen für ekelerregende
  Arbeiten etc.

4) Die Gestellung, Vorhaltung und spurlose Entfernung aller
erforderlichen Gerüste und  Absperrungen (ggf. auch Warnschilder) bis zu
einer Höhe der Arbeitsbühne von 2 m; die Mitbenutzung der Gerüste ist
allen mit
Reparaturarbeiten beschäftigten Firmen kostenlos zu gestatten,

5)  Befestigungsmittel aller Art; Hilfsstoffe wie Nägel, Bindedraht und
Kleinmaterial sowie alle
  Baustoffe, die zur kompletten Erstellung der Leistung erforderlich
sind,

6)  Die Abdeckung von Einrichtungsgegenständen zum Schutz vor
Beschädigung und Verschmutzung

7)  Das, ggf. tägliche, Säubern der Arbeitsstelle

8)  Der Ausbau und Abtransport sowie die ordnungsgemäße Entsorgung,
einschließlich  Kippgebühren, sämtlichen Bauschutts und aller alter,
schadhafter Teile. Teile, für die sich der AG eine generelle oder
einzelfallbezogene Prüfung vorbehalten hat, sind bis zu diesem
Zeitpunkt, längstens jedoch für die Dauer von 10 Wochen, vom AN
vorzuhalten und dürfen erst danach entsorgt werden.

9)  Alle weiteren Nebenleistungen, die zur Erfüllung der in den
Leistungspositionen beschriebenen
  Hauptleistungen, unter Beachtung aller einschlägigen Vorschriften,
erforderlich sind, im EPA
  aber nicht gesondert aufgeführt sind.

Erforderliche Leistungen, die in den nachfolgenden Leistungspositionen
nicht enthalten sind, sind der
Abteilung Einkauf des AG möglichst vor Ausführung zur Genehmigung
aufzugeben und bei Rechnungslegung mit einem "Z" zu kennzeichnen. Die
Preise für derartige Zusatzleistungen sind auf der Kalkulationsbasis der
Einheitspreise zu kalkulieren. Diese Z-Positionen sind so ausreichend
und umfassend zu beschreiben, dass
sowohl eine sachlich-fachliche als auch eine kalkulatorische Nachprüfung
durch den AG gewährleistet
ist, hierzu gehört insbesondere die Angabe der verfahrenen Stunden.

Die Einheitspreise des S-EPA sind Nettopreise. Sie gelten zuzüglich der
zum jeweiligen
Leistungserbringungszeitpunkt gültigen Mehrwertsteuer.

A4) Abrechnung:

Abschlagsrechnungen mit Pauschalen Summen können nicht
akzeptiert werden, sie müssen auf Basis des LV mit seinen  Positionen
erstellt werden, bei mehreren Abschlagsrechnungen muss die Aufstellung
der eingebauten Massen kumuliert erfolgen, Aufmaße müssen allen
Rechnungen beigefügt werden.

Eine evtl. vorhandene Position ""An-/Abfahrtpauschale"" darf
grundsätzlich nur einmal pro Auftrag  berechnet werden, auch wenn
mehrere Anfahrten (auch an verschiedenen Tagen) erforderlich sind.
Sollten mehrere Anfahrten aus Gründen erforderlich sein, die
ausschließlich der AG zu vertreten hat, sind diese
besonders zu begründen und als Z Position zu kennzeichnen.
Soweit im Rahmen eines Auftrags zwei oder mehr Positionen dieses S-EPA
ausgeführt werden, die
gleichartige (identische) Teilleistungen überlappend enthalten, darf
lediglich eine dieser Positionen in
vollem Umfang abgerechnet werden. Die zweite bzw. weitere Positionen
sind dann mit einem anteiligen Preis
als Z-Position in Rechnung zu stellen

Maßgebend für die Abrechnung ist das nach Fertigstellung der Arbeiten
durch den AN zu nehmende
Aufmaß, sowie die Bestätigung es zuständigen
Kundenbetreuers/Bauleiters/Kfm. oder technischen
Objektmanager, dass die Leistungen durchgeführt wurden.

Das testierte Aufmaß bzw. die Bestätigung ist vom AN mit der
Schlussrechnung einzureichen. Ausgenommen
hiervon sind Vorgänge, die über unsere Handwerkerkopplung (HWK)
abgerechnet werden; in diesen
Fällen sind die Aufmaße/Bestätigungen vom AN, im Rahmen der gesetzlichen
Vorschriften, vorzuhalten und, auf Verlangen des AG, jederzeit innerhalb
von 7 Kalendertagen zur Prüfung einzureichen bzw. als
Dokumentenanhang in der HWK zu hinterlegen.
Der AG ist berechtigt, jederzeit ein gemeinsames Aufmaß zu verlangen.

A5) Nachhaltigkeit

Als eines der führenden Wohnungsunternehmen sehen wir uns mit unseren
Partnern in der Verantwortung im Thema Nachhaltigkeit: Es ist unsere
Pflicht, Wirtschaftlichkeit, Umweltverträglichkeit und Lebensqualität
miteinander in Einklang zu bringen. Dazu gehört selbstverständlich auch,
das Klima zu schützen, Ressourcen effizient zu nutzen und den Menschen
ein angenehmes Lebensumfeld zu gestalten. Dazu möchten wir beitragen
mit unserem Denken und Handeln, mit den verwendeten Produkten und
Lösungen.
Dabei geben wir innerhalb unserer EPAs dementsprechend
umweltverträgliche Produkte als Standard vor und verweisen auf die
sachgemäße Handhabung und Entsorgung im Rahmen der von uns beauftragten
Arbeiten.

A6) SONSTIGES

Die in diesen Bedingungen festgelegten Pflichten hat der AN jedem
Dritten aufzuerlegen, dessen er sich zur Erfüllung dieser Pflichten
bedient.
Die Einheitspreisabkommen dürfen weder ganz noch teilweise in
irgendeiner Form Dritten entgeltlich oder unentgeltlich zugänglich
gemacht werden.

## Zusätzlicher Text
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

## Zusätzlicher Text
C) Technische Vorbemerkungen

Auf die Einhaltung der Nomblätter DIN 4109 - Schallschutz im Hochbau - ,
DIN EN 12831 -
Heizlastberechnung - , sowie die DVGW - TRGI, wird besonders hingewiesen
. Evtl .
Sonderbestimmungen der Wasser - und Gasversorgungsunternehmen sowie der
Fernheizwerke
sind zu beachten .
Alle Arbeiten an den Gasversorgungseinrichtungen dürfen nur in
Übereinstimmung mit den
Gasversorgungsunternehmen ausgeführt werden. Bei Gasheizkesseln sind die
Betriebsbedingungen mit den Gasversorgungsunternehmen zu vergleichen und
aufeinander
abzustimmen.
Für alle Arbeiten sind handelsübliche, normgerechte Materialien, b zw.
d ie in der
Positionsbeschreibung aufgeführten Fabrikate zu verwenden .
Bei den Bohr - u nd Stemmarbeiten in bewohnten Räumen ist mit
größtmöglicher Sorgfalt und Sauberkeit zu arbeiten . Unter den
Bohrstellen im darunterliegenden Geschoß ist eine genügend
große Kunststoffwanne so zu befestigen, dass eine
Staubausbreitung in den Räumen nicht möglich ist.
Bei Wand- und Deckendurchführungen sind alle Rohrleitungen
gemäß der Muster - Leitugnsanlagen- Richtlinie ( MLAR, a ktuelle
Fassung) h insichtlich des Brandschutzes mit entsprechenden
Rohrdudrchführungen zu installieren.
Unmittelbar nach der Rohrmontage müssen die Durchbrüche
fachgerecht geschlossen werden.
GEBO Verschraubungen sind nur in Abstimmung mit der
Fachbauleitung zu installieren.
Außenfühlerleitungen dürfen bei Altbauten nur in Schutzrohren
verlegt werden. D ie fertige Anlage ist durchzuprüfen.
Die Befestigung der Rohrleitungen zur Wand oder Decke hat
ausschließlich mit Dübeln zu erfolgen . Alle Befestigungsteile
sind in korrosionsgeschützter Ausführung zu liefern und mit
einer geräuschisolierenden Einlage zu versehen .
Mehrfaches Abdrücken der Anlage, v on Anlagenteilen oder
Teilabschnitten auf Anordnung der Bauleitung sowie evtl .
Montageunterbrechungen werden nicht besonders vergütet .
Die fertigen Anlagen sind bei Inbetriebnahme sorgfältig
auszuspülen und einzuregulieren.
Bei dem Abnehmen der Heizkörper für Maler - u nd Putzarbeiten sind die
Heizkörper -
anschlüsse mit Stopfen bzw . d ie Rohranschlüsse mit
Schraubkappen zu versehen . Ventilhandräder bzw. d ie
Oberteile der Thermostatventile und automatische
Entlüftungsventile sind erst nach den Anstreicherarbeiten zu
montieren, o der durch Abkleben vor Farbanstrich zu schützen.
Das Auffüllen nach VDI 2035 ist von der ausführenden Firma zu
dokumentieren . ( Anlagenbuch)

## Hamburg, Grevenweg 71 Hydraulischer Abgl
Datum: 24.07.26

### Bereich 1 Hamburg, Grevenweg 69,71,73a,73b,73c,73d

*Hinweis*
Hinweise und Allgemeine Angaben zum Projekt

Adresse: 20537 Hamburg, Grevenweg 69,71,71a,71b,71c,71d

mit 78 Mieteinheiten

Die Zufahrt ist über öffentliche Straßen möglich.

Ausführungszeitraum:  beginn frühestens November 2026
Fertigstellung:  spätestens bis Ende Juni
2027

Die Heizungszentrale befindet sich im Grevenweg 71,
diese versorgt die Gebäude  Grevenweg
69,71,73a,73b,73c,73d und Eiffestrasse
382,384,386,388,390 mit Heizungswärme, ohne eine
Zentrale Trinkwassererwärmung, die Energieart  wird
in 2026 auf Fernwärme umgestellt.

Durch den Wechsel der Energieart von Gas auf Fernwärme
sowie der gesetzlichen Pflicht nach  60c des GEG wird
in den Objekten der Hydraulische Abgleich nach
Verfahren B neu durchgeführt.

Die Maßnahme wird gefördert, zum Nachweis der
Durchführung des
Hydraulischen Abgleichs und für die Beantragung der
Fördermittel bei der KfW muss der Auftragnehmer das
VdZ-Formular ausfüllen und dem Auftraggeber mit der
Rechnung zur Verfügung stellen, der Aufwand ist in die
Einheitspreise mit einzurechnen.

In den 78 bewohnten Mieteinheiten der Häuser EG, 1.OG
bis 4.OG und DG,
werden für den hydraulischen Abgleich die vorhandenen
Thermostatventile an den Heizkörpern gegen
druckunabhängige, voreinstellbare Thermostatventile
getauscht, die Einstellwerte werden vom Auftraggeber
zur Verfügung gestellt,
die Berechnungen erfolgten auf Basis der
Planunterlagen, die tatsächliche Anzahl
der Heizkörper und Thermostatventile muss vor Ort
geprüft und gegebenenfalls angepasst werden.

#### Abschnitt 1.1 Grevenweg 69

**1.1.10 Terminabsprache mit den Mietern durchführen**
Terminabsprache mit den Mietern durchführen

Der Auftragnehmer kontaktiert, informiert die Mieter
und
stimmt mit diesen die Arbeiten und die
Ausführungstermine für den geplanten  Austausch der
Thermostatventile und Thermostatköpfe für den
hydraulischen Abgleich ab.

Die Ausführungstermine müssen schriftlich mittels
Briefkasteneinwurf und auch im Treppenhaus durch einen
Aushang bekannt gegeben werden.

für 14 Mieteinheiten
Menge: 1,000

**1.1.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.1.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 58,000

**1.1.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.1.50 Thermostatkopf, mit eingebautem Fühler, austauschen**
Thermostatkopf, mit eingebautem Fühler, austauschen

Vorhandenen Thermostatkopf demontieren und entsorgen,
neuen Danfoss Thermostatkopf, mit eingebautem Fühler,
montieren.

Hersteller:  Danfoss
Typ:  Aero RA
Modell:  Standart, Fühler eingebaut
Bestell-Nr.  015G4590

liefern und montieren
Menge: 58,000

**1.1.60 Thermostatkopf, mit Fernfühler, austauschen**
*** Bedarfsposition ohne GB
Thermostatkopf, mit Fernfühler, austauschen

Vorhandenen Thermostatkopf demontieren und entsorgen,
neuen Danfoss Thermostatkopf, mit Fernfühler,
montieren.

Hersteller:  Danfoss
Typ:  Aero RA
Modell:  Standart, Fernfühler, 0-2m
Kapillarrohr
Bestell-Nr.  015G4592

liefern und montieren
Menge: 1,000

**1.1.70 Komplette Heizungsanlage des Gebäudes entleeren, befüllen und entlüften, für 14 ME**
Komplette Heizungsanlage des Gebäudes entleeren,
befüllen und entlüften, für 14 ME

nach den Arbeiten wieder befüllen, gem. VDI 2035, und
entlüften, falls erforderlich auch mehrmalig
nachentlüften.

für 14 Mieteinheiten
Menge: 2,000

**1.1.80 Stunde für einen Obermonteur/Monteur**
Stunde für einen Obermonteur/Monteur

für die Durchführung von unvorhersehbaren Arbeiten.
Die Beauftragung erfolgt nach Anweisung durch die
Bauleitung. Einschließlich aller Zuschläge für Lohn -
und Nebenkosten, Auslösungen, Fahrtkosten, etc . zum
Nachweis.
Menge: 5,000

**1.1.90 Stunde für einen Helfer/Azubi**
Stunde für einen Helfer/Azubi

für die Durchführung von unvorhersehbaren Arbeiten.
Die Beauftragung erfolgt nach Anweisung durch die
Bauleitung. Einschließlich aller Zuschläge für Lohn -
und Nebenkosten, Auslösungen, Fahrtkosten, etc . zum
Nachweis.
Menge: 5,000

#### Abschnitt 1.2 Grevenweg 71

**1.2.10 Terminabsprache mit den Mietern durchführen**
Terminabsprache mit den Mietern durchführen

Der Auftragnehmer kontaktiert, informiert die Mieter
und
stimmt mit diesen die Arbeiten und die
Ausführungstermine für den geplanten  Austausch der
Thermostatventile und Thermostatköpfe für den
hydraulischen Abgleich ab.

Die Ausführungstermine müssen schriftlich mittels
Briefkasteneinwurf und auch im Treppenhaus durch einen
Aushang bekannt gegeben werden.

für 16 Mieteinheiten
Menge: 1,000

**1.2.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.2.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 70,000

**1.2.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.2.50 Thermostatkopf, mit eingebautem Fühler, austauschen**
Thermostatkopf, mit eingebautem Fühler, austauschen

Vorhandenen Thermostatkopf demontieren und entsorgen,
neuen Danfoss Thermostatkopf, mit eingebautem Fühler,
montieren.

Hersteller:  Danfoss
Typ:  Aero RA
Modell:  Standart, Fühler eingebaut
Bestell-Nr.  015G4590

liefern und montieren
Menge: 70,000

**1.2.60 Thermostatkopf, mit Fernfühler, austauschen**
*** Bedarfsposition ohne GB
Menge: 1,000

**1.2.70 Komplette Heizungsanlage des Gebäudes entleeren, befüllen und entlüften für 16 ME**
Komplette Heizungsanlage des Gebäudes entleeren,
befüllen und entlüften, für 16 ME

nach den Arbeiten wieder befüllen, gem. VDI 2035, und
entlüften, falls erforderlich auch mehrmalig
nachentlüften.

für 16 Mieteinheiten
Menge: 2,000

**1.2.80 Stunde für einen Obermonteur/Monteur**
Stunde für einen Obermonteur/Monteur

für die Durchführung von unvorhersehbaren Arbeiten.
Die Beauftragung erfolgt nach Anweisung durch die
Bauleitung. Einschließlich aller Zuschläge für Lohn -
und Nebenkosten, Auslösungen, Fahrtkosten, etc . zum
Nachweis.
Menge: 5,000

**1.2.90 Stunde für einen Helfer/Azubi**
Stunde für einen Helfer/Azubi

für die Durchführung von unvorhersehbaren Arbeiten.
Die Beauftragung erfolgt nach Anweisung durch die
Bauleitung. Einschließlich aller Zuschläge für Lohn -
und Nebenkosten, Auslösungen, Fahrtkosten, etc . zum
Nachweis.
Menge: 5,000

#### Abschnitt 1.3 Grevenweg 73a

**1.3.10 Terminabsprache mit den Mietern durchführen**
Terminabsprache mit den Mietern durchführen

Der Auftragnehmer kontaktiert, informiert die Mieter
und
stimmt mit diesen die Arbeiten und die
Ausführungstermine für den geplanten  Austausch der
Thermostatventile und Thermostatköpfe für den
hydraulischen Abgleich ab.

Die Ausführungstermine müssen schriftlich mittels
Briefkasteneinwurf und auch im Treppenhaus durch einen
Aushang bekannt gegeben werden.

für 16 Mieteinheiten
Menge: 1,000

**1.3.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.3.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 72,000

**1.3.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.3.50 Thermostatkopf, mit eingebautem Fühler, austauschen**
Thermostatkopf, mit eingebautem Fühler, austauschen

Vorhandenen Thermostatkopf demontieren und entsorgen,
neuen Danfoss Thermostatkopf, mit eingebautem Fühler,
montieren.

Hersteller:  Danfoss
Typ:  Aero RA
Modell:  Standart, Fühler eingebaut
Bestell-Nr.  015G4590

liefern und montieren
Menge: 72,000

**1.3.60 Thermostatkopf, mit Fernfühler, austauschen**
*** Bedarfsposition ohne GB
Thermostatkopf, mit Fernfühler, austauschen

Vorhandenen Thermostatkopf demontieren und entsorgen,
neuen Danfoss Thermostatkopf, mit Fernfühler,
montieren.

Hersteller:  Danfoss
Typ:  Aero RA
Modell:  Standart, Fernfühler, 0-2m
Kapillarrohr
Bestell-Nr.  015G4592

liefern und montieren
Menge: 1,000

**1.3.70 Komplette Heizungsanlage des Gebäudes entleeren, befüllen und entlüften für 16 ME**
Komplette Heizungsanlage des Gebäudes entleeren,
befüllen und entlüften, für 16 ME

nach den Arbeiten wieder befüllen, gem. VDI 2035, und
entlüften, falls erforderlich auch mehrmalig
nachentlüften.

für 16 Mieteinheiten
Menge: 2,000

**1.3.80 Stunde für einen Obermonteur/Monteur**
Stunde für einen Obermonteur/Monteur

für die Durchführung von unvorhersehbaren Arbeiten.
Die Beauftragung erfolgt nach Anweisung durch die
Bauleitung. Einschließlich aller Zuschläge für Lohn -
und Nebenkosten, Auslösungen, Fahrtkosten, etc . zum
Nachweis.
Menge: 5,000

**1.3.90 Stunde für einen Helfer/Azubi**
Stunde für einen Helfer/Azubi

für die Durchführung von unvorhersehbaren Arbeiten.
Die Beauftragung erfolgt nach Anweisung durch die
Bauleitung. Einschließlich aller Zuschläge für Lohn -
und Nebenkosten, Auslösungen, Fahrtkosten, etc . zum
Nachweis.
Menge: 5,000

#### Abschnitt 1.4 Grevenweg 73b

**1.4.10 Terminabsprache mit den Mietern durchführen**
Terminabsprache mit den Mietern durchführen

Der Auftragnehmer kontaktiert, informiert die Mieter
und
stimmt mit diesen die Arbeiten und die
Ausführungstermine für den geplanten  Austausch der
Thermostatventile und Thermostatköpfe für den
hydraulischen Abgleich ab.

Die Ausführungstermine müssen schriftlich mittels
Briefkasteneinwurf und auch im Treppenhaus durch einen
Aushang bekannt gegeben werden.

für 12 Mieteinheiten
Menge: 1,000

**1.4.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.4.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 60,000

**1.4.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.4.50 Thermostatkopf, mit eingebautem Fühler, austauschen**
Thermostatkopf, mit eingebautem Fühler, austauschen

Vorhandenen Thermostatkopf demontieren und entsorgen,
neuen Danfoss Thermostatkopf, mit eingebautem Fühler,
montieren.

Hersteller:  Danfoss
Typ:  Aero RA
Modell:  Standart, Fühler eingebaut
Bestell-Nr.  015G4590

liefern und montieren
Menge: 60,000

**1.4.60 Thermostatkopf, mit Fernfühler, austauschen**
*** Bedarfsposition ohne GB
Thermostatkopf, mit Fernfühler, austauschen

Vorhandenen Thermostatkopf demontieren und entsorgen,
neuen Danfoss Thermostatkopf, mit Fernfühler,
montieren.

Hersteller:  Danfoss
Typ:  Aero RA
Modell:  Standart, Fernfühler, 0-2m
Kapillarrohr
Bestell-Nr.  015G4592

liefern und montieren
Menge: 1,000

**1.4.70 Komplette Heizungsanlage des Gebäudes entleeren, befüllen und entlüften für 12 ME**
Komplette Heizungsanlage des Gebäudes entleeren,
befüllen und entlüften, für 12 ME

nach den Arbeiten wieder befüllen, gem. VDI 2035, und
entlüften, falls erforderlich auch mehrmalig
nachentlüften.

für 12 Mieteinheiten
Menge: 2,000

**1.4.80 Stunde für einen Obermonteur/Monteur**
Stunde für einen Obermonteur/Monteur

für die Durchführung von unvorhersehbaren Arbeiten.
Die Beauftragung erfolgt nach Anweisung durch die
Bauleitung. Einschließlich aller Zuschläge für Lohn -
und Nebenkosten, Auslösungen, Fahrtkosten, etc . zum
Nachweis.
Menge: 5,000

**1.4.90 Stunde für einen Helfer/Azubi**
Stunde für einen Helfer/Azubi

für die Durchführung von unvorhersehbaren Arbeiten.
Die Beauftragung erfolgt nach Anweisung durch die
Bauleitung. Einschließlich aller Zuschläge für Lohn -
und Nebenkosten, Auslösungen, Fahrtkosten, etc . zum
Nachweis.
Menge: 5,000

#### Abschnitt 1.5 Grevenweg 73c

**1.5.10 Terminabsprache mit den Mietern durchführen**
Terminabsprache mit den Mietern durchführen

Der Auftragnehmer kontaktiert, informiert die Mieter
und
stimmt mit diesen die Arbeiten und die
Ausführungstermine für den geplanten  Austausch der
Thermostatventile und Thermostatköpfe für den
hydraulischen Abgleich ab.

Die Ausführungstermine müssen schriftlich mittels
Briefkasteneinwurf und auch im Treppenhaus durch einen
Aushang bekannt gegeben werden.

für 8 Mieteinheiten
Menge: 1,000

**1.5.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.5.30 Thermostatventil austauschen DN 15 Eck- oder Durchgang**
hermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 40,000

**1.5.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.5.50 Thermostatkopf, mit eingebautem Fühler, austauschen**
Thermostatkopf, mit eingebautem Fühler, austauschen

Vorhandenen Thermostatkopf demontieren und entsorgen,
neuen Danfoss Thermostatkopf, mit eingebautem Fühler,
montieren.

Hersteller:  Danfoss
Typ:  Aero RA
Modell:  Standart, Fühler eingebaut
Bestell-Nr.  015G4590

liefern und montieren
Menge: 40,000

**1.5.60 Thermostatkopf, mit Fernfühler, austauschen**
*** Bedarfsposition ohne GB
Thermostatkopf, mit Fernfühler, austauschen

Vorhandenen Thermostatkopf demontieren und entsorgen,
neuen Danfoss Thermostatkopf, mit Fernfühler,
montieren.

Hersteller:  Danfoss
Typ:  Aero RA
Modell:  Standart, Fernfühler, 0-2m
Kapillarrohr
Bestell-Nr.  015G4592

liefern und montieren
Menge: 1,000

**1.5.70 Komplette Heizungsanlage des Gebäudes entleeren, befüllen und entlüften für 8 ME**
Komplette Heizungsanlage des Gebäudes entleeren,
befüllen und entlüften, für 8 ME

nach den Arbeiten wieder befüllen, gem. VDI 2035, und
entlüften, falls erforderlich auch mehrmalig
nachentlüften.

für 8 Mieteinheiten
Menge: 2,000

**1.5.80 Stunde für einen Obermonteur/Monteur**
Stunde für einen Obermonteur/Monteur

für die Durchführung von unvorhersehbaren Arbeiten.
Die Beauftragung erfolgt nach Anweisung durch die
Bauleitung. Einschließlich aller Zuschläge für Lohn -
und Nebenkosten, Auslösungen, Fahrtkosten, etc . zum
Nachweis.
Menge: 5,000

**1.5.90 Stunde für einen Helfer/Azubi**
Stunde für einen Helfer/Azubi

für die Durchführung von unvorhersehbaren Arbeiten.
Die Beauftragung erfolgt nach Anweisung durch die
Bauleitung. Einschließlich aller Zuschläge für Lohn -
und Nebenkosten, Auslösungen, Fahrtkosten, etc . zum
Nachweis.
Menge: 5,000

#### Abschnitt 1.6 Grevenweg 73d

**1.6.10 Terminabsprache mit den Mietern durchführen**
Terminabsprache mit den Mietern durchführen

Der Auftragnehmer kontaktiert, informiert die Mieter
und
stimmt mit diesen die Arbeiten und die
Ausführungstermine für den geplanten  Austausch der
Thermostatventile und Thermostatköpfe für den
hydraulischen Abgleich ab.

Die Ausführungstermine müssen schriftlich mittels
Briefkasteneinwurf und auch im Treppenhaus durch einen
Aushang bekannt gegeben werden.

für 12 Mieteinheiten
Menge: 1,000

**1.6.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**1.6.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 64,000

**1.6.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**1.6.50 Thermostatkopf, mit eingebautem Fühler, austauschen**
Thermostatkopf, mit eingebautem Fühler, austauschen

Vorhandenen Thermostatkopf demontieren und entsorgen,
neuen Danfoss Thermostatkopf, mit eingebautem Fühler,
montieren.

Hersteller:  Danfoss
Typ:  Aero RA
Modell:  Standart, Fühler eingebaut
Bestell-Nr.  015G4590

liefern und montieren
Menge: 64,000

**1.6.60 Thermostatkopf, mit Fernfühler, austauschen**
*** Bedarfsposition ohne GB
Thermostatkopf, mit Fernfühler, austauschen

Vorhandenen Thermostatkopf demontieren und entsorgen,
neuen Danfoss Thermostatkopf, mit Fernfühler,
montieren.

Hersteller:  Danfoss
Typ:  Aero RA
Modell:  Standart, Fernfühler, 0-2m
Kapillarrohr
Bestell-Nr.  015G4592

liefern und montieren
Menge: 1,000

**1.6.70 Komplette Heizungsanlage des Gebäudes entleeren, befüllen und entlüften für 12 ME**
Komplette Heizungsanlage des Gebäudes entleeren,
befüllen und entlüften, für 12 ME

nach den Arbeiten wieder befüllen, gem. VDI 2035, und
entlüften, falls erforderlich auch mehrmalig
nachentlüften.

für 12 Mieteinheiten
Menge: 2,000

**1.6.80 Stunde für einen Obermonteur/Monteur**
Stunde für einen Obermonteur/Monteur

für die Durchführung von unvorhersehbaren Arbeiten.
Die Beauftragung erfolgt nach Anweisung durch die
Bauleitung. Einschließlich aller Zuschläge für Lohn -
und Nebenkosten, Auslösungen, Fahrtkosten, etc . zum
Nachweis.
Menge: 5,000

**1.6.90 Stunde für einen Helfer/Azubi**
Stunde für einen Helfer/Azubi

für die Durchführung von unvorhersehbaren Arbeiten.
Die Beauftragung erfolgt nach Anweisung durch die
Bauleitung. Einschließlich aller Zuschläge für Lohn -
und Nebenkosten, Auslösungen, Fahrtkosten, etc . zum
Nachweis.
Menge: 5,000

### Bereich 2 Hamburg, Eiffestrasse 382,384,386,388,390

*Hinweis*
Hinweise und Allgemeine Angaben zum Projekt

Adresse:
20537 Hamburg, Eiffestrasse 382,384,386,388,390 mit 71
Mieteinheiten
Die Zufahrt ist über öffentliche Straßen möglich.

Ausführungszeitraum:  möglich 2026 / 2027
Fertigstellung:  Beginn frühestens
November 2026, Fertigstellung spätestens bis Ende Juni
2027

Die Heizungszentrale befindet sich im Grevenweg 71,
diese versorgt die Gebäude  Grevenweg
69,71,73a,73b,73c,73d und Eiffestrasse
382,384,386,388,390 mit Heizungswärme und hat keine
Zentrale Trinkwassererwärmung, die Energieart  wird
11/2026 Fernwärme.

Durch den Wechsel der Energieart von Gas auf Fernwärme
sowie der gesetzlichen Pflicht nach  60c des GEG wird
in den Objekten der Hydraulische Abgleich nach
Verfahren B neu durchgeführt.

Die Maßnahme wird gefördert, zum Nachweis der
Durchführung des
Hydraulischen Abgleichs und für die Beantragung der
Fördermittel bei der KfW muss der Auftragnehmer das
VdZ-Formular ausfüllen und dem Auftraggeber mit der
Rechnung zur Verfügung stellen, der Aufwand ist in die
Einheitspreise mit einzurechnen.

In den 71 bewohnten Mieteinheiten der Häuser EG, 1.OG
bis 4.OG und DG,
werden für den hydraulischen Abgleich die vorhandenen
Thermostatventile an den Heizkörpern gegen
druckunabhängige, voreinstellbare Thermostatventile
getauscht, die Einstellwerte werden vom Auftraggeber
zur Verfügung gestellt.

#### Abschnitt 2.1 Eiffestrasse 382

**2.1.10 Terminabsprache mit den Mietern durchführen**
Terminabsprache mit den Mietern durchführen

Der Auftragnehmer kontaktiert, informiert die Mieter
und
stimmt mit diesen die Arbeiten und die
Ausführungstermine für den geplanten  Austausch der
Thermostatventile und Thermostatköpfe für den
hydraulischen Abgleich ab.

Die Ausführungstermine müssen schriftlich mittels
Briefkasteneinwurf und auch im Treppenhaus durch einen
Aushang bekannt gegeben werden.

für 14 Mieteinheiten
Menge: 1,000

**2.1.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**2.1.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 54,000

**2.1.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**2.1.50 Thermostatkopf, mit eingebautem Fühler, austauschen**
Thermostatkopf, mit eingebautem Fühler, austauschen

Vorhandenen Thermostatkopf demontieren und entsorgen,
neuen Danfoss Thermostatkopf, mit eingebautem Fühler,
montieren.

Hersteller:  Danfoss
Typ:  Aero RA
Modell:  Standart, Fühler eingebaut
Bestell-Nr.  015G4590

liefern und montieren
Menge: 54,000

**2.1.60 Thermostatkopf, mit Fernfühler, austauschen**
*** Bedarfsposition ohne GB
Thermostatkopf, mit Fernfühler, austauschen

Vorhandenen Thermostatkopf demontieren und entsorgen,
neuen Danfoss Thermostatkopf, mit Fernfühler,
montieren.

Hersteller:  Danfoss
Typ:  Aero RA
Modell:  Standart, Fernfühler, 0-2m
Kapillarrohr
Bestell-Nr.  015G4592

liefern und montieren
Menge: 1,000

**2.1.70 Komplette Heizungsanlage des Gebäudes entleeren, befüllen und entlüften für 14 ME**
Komplette Heizungsanlage des Gebäudes entleeren,
befüllen und entlüften, für 14 ME

nach den Arbeiten wieder befüllen, gem. VDI 2035, und
entlüften, falls erforderlich auch mehrmalig
nachentlüften.

für 14 Mieteinheiten
Menge: 2,000

**2.1.80 Stunde für einen Obermonteur/Monteur**
Stunde für einen Obermonteur/Monteur

für die Durchführung von unvorhersehbaren Arbeiten.
Die Beauftragung erfolgt nach Anweisung durch die
Bauleitung. Einschließlich aller Zuschläge für Lohn -
und Nebenkosten, Auslösungen, Fahrtkosten, etc . zum
Nachweis.
Menge: 5,000

**2.1.90 Stunde für einen Helfer/Azubi**
Stunde für einen Helfer/Azubi

für die Durchführung von unvorhersehbaren Arbeiten.
Die Beauftragung erfolgt nach Anweisung durch die
Bauleitung. Einschließlich aller Zuschläge für Lohn -
und Nebenkosten, Auslösungen, Fahrtkosten, etc . zum
Nachweis.
Menge: 5,000

#### Abschnitt 2.2 Eiffestrasse 384

**2.2.10 Terminabsprache mit den Mietern durchführen**
Terminabsprache mit den Mietern durchführen

Der Auftragnehmer kontaktiert, informiert die Mieter
und
stimmt mit diesen die Arbeiten und die
Ausführungstermine für den geplanten  Austausch der
Thermostatventile und Thermostatköpfe für den
hydraulischen Abgleich ab.

Die Ausführungstermine müssen schriftlich mittels
Briefkasteneinwurf und auch im Treppenhaus durch einen
Aushang bekannt gegeben werden.

für 14 Mieteinheiten
Menge: 1,000

**2.2.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**2.2.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 60,000

**2.2.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**2.2.50 Thermostatkopf, mit eingebautem Fühler, austauschen**
Thermostatkopf, mit eingebautem Fühler, austauschen

Vorhandenen Thermostatkopf demontieren und entsorgen,
neuen Danfoss Thermostatkopf, mit eingebautem Fühler,
montieren.

Hersteller:  Danfoss
Typ:  Aero RA
Modell:  Standart, Fühler eingebaut
Bestell-Nr.  015G4590

liefern und montieren
Menge: 60,000

**2.2.60 Thermostatkopf, mit Fernfühler, austauschen**
*** Bedarfsposition ohne GB
Thermostatkopf, mit Fernfühler, austauschen

Vorhandenen Thermostatkopf demontieren und entsorgen,
neuen Danfoss Thermostatkopf, mit Fernfühler,
montieren.

Hersteller:  Danfoss
Typ:  Aero RA
Modell:  Standart, Fernfühler, 0-2m
Kapillarrohr
Bestell-Nr.  015G4592

liefern und montieren
Menge: 1,000

**2.2.70 Komplette Heizungsanlage des Gebäudes entleeren, befüllen und entlüften für 14 ME**
Komplette Heizungsanlage des Gebäudes entleeren,
befüllen und entlüften, für 14 ME

nach den Arbeiten wieder befüllen, gem. VDI 2035, und
entlüften, falls erforderlich auch mehrmalig
nachentlüften.

für 14 Mieteinheiten
Menge: 2,000

**2.2.80 Stunde für einen Obermonteur/Monteur**
Stunde für einen Obermonteur/Monteur

für die Durchführung von unvorhersehbaren Arbeiten.
Die Beauftragung erfolgt nach Anweisung durch die
Bauleitung. Einschließlich aller Zuschläge für Lohn -
und Nebenkosten, Auslösungen, Fahrtkosten, etc . zum
Nachweis.
Menge: 5,000

**2.2.90 Stunde für einen Helfer/Azubi**
Stunde für einen Helfer/Azubi

für die Durchführung von unvorhersehbaren Arbeiten.
Die Beauftragung erfolgt nach Anweisung durch die
Bauleitung. Einschließlich aller Zuschläge für Lohn -
und Nebenkosten, Auslösungen, Fahrtkosten, etc . zum
Nachweis.
Menge: 5,000

#### Abschnitt 2.3 Eiffestrasse 386

**2.3.10 Terminabsprache mit den Mietern durchführen**
Terminabsprache mit den Mietern durchführen

Der Auftragnehmer kontaktiert, informiert die Mieter
und
stimmt mit diesen die Arbeiten und die
Ausführungstermine für den geplanten  Austausch der
Thermostatventile und Thermostatköpfe für den
hydraulischen Abgleich ab.

Die Ausführungstermine müssen schriftlich mittels
Briefkasteneinwurf und auch im Treppenhaus durch einen
Aushang bekannt gegeben werden.

für 15 Mieteinheiten
Menge: 1,000

**2.3.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**2.3.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 60,000

**2.3.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**2.3.50 Thermostatkopf, mit eingebautem Fühler, austauschen**
Thermostatkopf, mit eingebautem Fühler, austauschen

Vorhandenen Thermostatkopf demontieren und entsorgen,
neuen Danfoss Thermostatkopf, mit eingebautem Fühler,
montieren.

Hersteller:  Danfoss
Typ:  Aero RA
Modell:  Standart, Fühler eingebaut
Bestell-Nr.  015G4590

liefern und montieren
Menge: 60,000

**2.3.60 Thermostatkopf, mit Fernfühler, austauschen**
*** Bedarfsposition ohne GB
Thermostatkopf, mit Fernfühler, austauschen

Vorhandenen Thermostatkopf demontieren und entsorgen,
neuen Danfoss Thermostatkopf, mit Fernfühler,
montieren.

Hersteller:  Danfoss
Typ:  Aero RA
Modell:  Standart, Fernfühler, 0-2m
Kapillarrohr
Bestell-Nr.  015G4592

liefern und montieren
Menge: 1,000

**2.3.70 Komplette Heizungsanlage des Gebäudes entleeren, befüllen und entlüften für 15 ME**
Komplette Heizungsanlage des Gebäudes entleeren,
befüllen und entlüften, für 15 ME

nach den Arbeiten wieder befüllen, gem. VDI 2035, und
entlüften, falls erforderlich auch mehrmalig
nachentlüften.

für 15 Mieteinheiten
Menge: 2,000

**2.3.80 Stunde für einen Obermonteur/Monteur**
Stunde für einen Obermonteur/Monteur

für die Durchführung von unvorhersehbaren Arbeiten.
Die Beauftragung erfolgt nach Anweisung durch die
Bauleitung. Einschließlich aller Zuschläge für Lohn -
und Nebenkosten, Auslösungen, Fahrtkosten, etc . zum
Nachweis.
Menge: 5,000

**2.3.90 Stunde für einen Helfer/Azubi**
Stunde für einen Helfer/Azubi

für die Durchführung von unvorhersehbaren Arbeiten.
Die Beauftragung erfolgt nach Anweisung durch die
Bauleitung. Einschließlich aller Zuschläge für Lohn -
und Nebenkosten, Auslösungen, Fahrtkosten, etc . zum
Nachweis.
Menge: 5,000

#### Abschnitt 2.4 Eiffestrasse 388

**2.4.10 Terminabsprache mit den Mietern durchführen**
Terminabsprache mit den Mietern durchführen

Der Auftragnehmer kontaktiert, informiert die Mieter
und
stimmt mit diesen die Arbeiten und die
Ausführungstermine für den geplanten  Austausch der
Thermostatventile und Thermostatköpfe für den
hydraulischen Abgleich ab.

Die Ausführungstermine müssen schriftlich mittels
Briefkasteneinwurf und auch im Treppenhaus durch einen
Aushang bekannt gegeben werden.

für 12 Mieteinheiten
Menge: 1,000

**2.4.20 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 58,000

**2.4.30 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**2.4.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**2.4.50 Thermostatkopf, mit eingebautem Fühler, austauschen**
Thermostatkopf, mit eingebautem Fühler, austauschen

Vorhandenen Thermostatkopf demontieren und entsorgen,
neuen Danfoss Thermostatkopf, mit eingebautem Fühler,
montieren.

Hersteller:  Danfoss
Typ:  Aero RA
Modell:  Standart, Fühler eingebaut
Bestell-Nr.  015G4590

liefern und montieren
Menge: 58,000

**2.4.60 Thermostatkopf, mit Fernfühler, austauschen**
*** Bedarfsposition ohne GB
Thermostatkopf, mit Fernfühler, austauschen

Vorhandenen Thermostatkopf demontieren und entsorgen,
neuen Danfoss Thermostatkopf, mit Fernfühler,
montieren.

Hersteller:  Danfoss
Typ:  Aero RA
Modell:  Standart, Fernfühler, 0-2m
Kapillarrohr
Bestell-Nr.  015G4592

liefern und montieren
Menge: 1,000

**2.4.70 Komplette Heizungsanlage des Gebäudes entleeren, befüllen und entlüften für 12 ME**
Komplette Heizungsanlage des Gebäudes entleeren,
befüllen und entlüften, für 12 ME

nach den Arbeiten wieder befüllen, gem. VDI 2035, und
entlüften, falls erforderlich auch mehrmalig
nachentlüften.

für 12 Mieteinheiten
Menge: 2,000

**2.4.80 Stunde für einen Obermonteur/Monteur**
Stunde für einen Obermonteur/Monteur

für die Durchführung von unvorhersehbaren Arbeiten.
Die Beauftragung erfolgt nach Anweisung durch die
Bauleitung. Einschließlich aller Zuschläge für Lohn -
und Nebenkosten, Auslösungen, Fahrtkosten, etc . zum
Nachweis.
Menge: 5,000

**2.4.90 Stunde für einen Helfer/Azubi**
Stunde für einen Helfer/Azubi

für die Durchführung von unvorhersehbaren Arbeiten.
Die Beauftragung erfolgt nach Anweisung durch die
Bauleitung. Einschließlich aller Zuschläge für Lohn -
und Nebenkosten, Auslösungen, Fahrtkosten, etc . zum
Nachweis.
Menge: 5,000

#### Abschnitt 2.5 Eiffestrasse 390

**2.5.10 Terminabsprache mit den Mietern durchführen**
Terminabsprache mit den Mietern durchführen

Der Auftragnehmer kontaktiert, informiert die Mieter
und
stimmt mit diesen die Arbeiten und die
Ausführungstermine für den geplanten  Austausch der
Thermostatventile und Thermostatköpfe für den
hydraulischen Abgleich ab.

Die Ausführungstermine müssen schriftlich mittels
Briefkasteneinwurf und auch im Treppenhaus durch einen
Aushang bekannt gegeben werden.

für 12 Mieteinheiten
Menge: 1,000

**2.5.20 Thermostatventil austauschen DN 10 Eck- oder Durchgang**
*** Bedarfsposition ohne GB
Thermostatventil austauschen DN 10 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 10 / Rp 3/8"
Ausführung:  DG oder Eck
Bestell-Nr.  013G7722 oder 13G7721

liefern und montieren
Menge: 1,000

**2.5.30 Thermostatventil austauschen DN 15 Eck- oder Durchgang**
Thermostatventil austauschen DN 15 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 15 / Rp 1/2"
Ausführung:  DG oder Eck
Bestell-Nr.  013G7724 oder 13G7723

liefern und montieren
Menge: 58,000

**2.5.40 Thermostatventil austauschen DN 20 Eck- oder Durchgang**
*** Bedarfsposition ohne GB
Thermostatventil austauschen DN 20 Eck- oder Durchgang

Vorhandenes Thermostatventil demontieren und entsorgen,

die Anschlüsse für den Einbau des neuen
Thermostatventils vorbereiten, einschließlich aller
erforderlichen Form- und Verbindungsstücke.
Neues Danfoss RA-DV Thermostatventil montieren und
einstellen, die Einstellwerte werden vom Auftraggeber
zur Verfügung gestellt.
Bei der De,-und Montage ist der Arbeitsbereich gegen
Verschmutzung mit geeigneten Mitteln zu schützen.
Nach dem Füllen und Entlüften der Heizungsanlage muss
eine Kontrolle auf Dichtigkeit erfolgen.
Die Dokumentation für die Durchführung des
hydraulischen Abgleichs hat, mittels eines
VdZ-Formulares, zu erfolgen.

Hersteller:  Danfoss
Typ:  RA-DV
Nennweite:  DN 20 / Rp 3/4"
Ausführung:  DG oder Eck
Bestell-Nr.  013G7726 oder 13G7725

liefern und montieren
Menge: 1,000

**2.5.50 Thermostatkopf, mit eingebautem Fühler, austauschen**
Thermostatkopf, mit eingebautem Fühler, austauschen

Vorhandenen Thermostatkopf demontieren und entsorgen,
neuen Danfoss Thermostatkopf, mit eingebautem Fühler,
montieren.

Hersteller:  Danfoss
Typ:  Aero RA
Modell:  Standart, Fühler eingebaut
Bestell-Nr.  015G4590

liefern und montieren
Menge: 58,000

**2.5.60 Thermostatkopf, mit Fernfühler, austauschen**
*** Bedarfsposition ohne GB
Thermostatkopf, mit Fernfühler, austauschen

Vorhandenen Thermostatkopf demontieren und entsorgen,
neuen Danfoss Thermostatkopf, mit Fernfühler,
montieren.

Hersteller:  Danfoss
Typ:  Aero RA
Modell:  Standart, Fernfühler, 0-2m
Kapillarrohr
Bestell-Nr.  015G4592

liefern und montieren
Menge: 1,000

**2.5.70 Komplette Heizungsanlage des Gebäudes entleeren, befüllen und entlüften für 12 ME**
Komplette Heizungsanlage des Gebäudes entleeren,
befüllen und entlüften, für 12 ME

nach den Arbeiten wieder befüllen, gem. VDI 2035, und
entlüften, falls erforderlich auch mehrmalig
nachentlüften.

für 12 Mieteinheiten
Menge: 2,000

**2.5.80 Stunde für einen Obermonteur/MonteurStunde für einen Obermonteur/Monteur**
Stunde für einen Obermonteur/Monteur

für die Durchführung von unvorhersehbaren Arbeiten.
Die Beauftragung erfolgt nach Anweisung durch die
Bauleitung. Einschließlich aller Zuschläge für Lohn -
und Nebenkosten, Auslösungen, Fahrtkosten, etc . zum
Nachweis.
Menge: 5,000

**2.5.90 Stunde für einen Helfer/Azubi**
Stunde für einen Helfer/Azubi

für die Durchführung von unvorhersehbaren Arbeiten.
Die Beauftragung erfolgt nach Anweisung durch die
Bauleitung. Einschließlich aller Zuschläge für Lohn -
und Nebenkosten, Auslösungen, Fahrtkosten, etc . zum
Nachweis.
Menge: 5,000

USt %: 19,00
